# 1656_Brainergy Hub Jülich
Angebotsaufforderung (GAEB DA XML 3.2, DA83)
Projekt: 1656_01
Währung: EUR
Nebenangebote zugelassen: ja
Auftraggeber: Brainergy Park Jülich GmbH, Am Brainergy Park 1, 52428 Jülich
Erstellt mit: GXML Toolbox V3.3 R20230829, iTWO_64 V24.0.1022, 11.05.2026

## Projekt, Leistungsumfang
Brainergy Hub Jülich GmbH

VE290 Bodenbelagsarbeiten

Inhalt dieser Leistungsbeschreibung sind:

xxx
xxx
xxx

## Beteiligte
Auftraggeber: Brainergy Hub Jülich GmbH

Ansprechpartner: Herr Frank Drewes

## Baubeschreibung
Vorhaben
Auf der Teilfläche des Interkommunalen Gewerbegebiet ,,Campus Merscher Höhe / Brainergy Park" beabsichtigt die Brainergy Park Jülich GmbH das Innovations- und Gründerzentrum ,,Brainergy Hub" sowie die dazu gehörigen Außenanlagen zu errichten.

Die Realisierung des Brainergy Parks Jülich geht auf die Initiative der drei Kommunen Jülich, Niederzier und Titz im Jahr 2016 zurück: In einem beispielhaften Zusammenschluss wurden auf die drei Kommunen entfallene Gewerbeflächen auf dem Gebiet von Jülich raumplanerisch vereint und die Brainergy Park Jülich GmbH als Träger zur Entwicklung des Gewerbegebiets gegründet. Gesellschafter des AG sind die Kommunen Jülich, Niederzier und Titz sowie der Kreis Düren. Zum jetzigen Zeitpunkt liegt das Areal, auf dem sich zuvor eine Sendeanlage der Deutschen Welle befand, nahezu vollständig brach.

Der Brainergy Park Jülich wird als Wissenschaftspark und innovatives Gewerbegebiet auf einer Fläche von ca. 52 ha am nördlichen Stadtrand von Jülich und in unmittelbarer Nachbarschaft zum Campus Jülich der Fachhochschule Aachen (FH Aachen) entstehen. Die thematischen Schwerpunkte des Parks liegen auf den Zukunftsfeldern neue Energien (z.B. Wasserstoffwirtschaft), Digitalisierung und Bioökonomie.

Grundstückserschließung
Die bestehenden Wegeverbindungen binden das Areal für Rad- und Pkw-Verkehr in Richtung Jülicher Innenstadt zu den Ortsteilen Broich und Mersch sowie zur FH Aachen an.
In unmittelbarer Nähe zum künftigen Brainergy Park verläuft mit der Autobahn A44 die Verbindung zwischen Aachen und Düsseldorf. Mit der Autobahnauffahrt,,Jülich Ost" im Norden ist die direkte Anbindung an die A44 und damit auch an das weitere überregionale und internationale Wegenetz sichergestellt. Der Brainergy Park wird über zwei Hauptzugänge für den Kraftfahrzeugverkehr erschlossen: Landstraße 241 im Osten und Von-Schöfer-Ring im Süden des Gebiets.

Gebäude Brainergy Hub
Die runde Gebäudeform lässt den Brainergy Hub eindeutig als Hauptbaustein des Campus erkennen. Er schwebt über der Landschaft und bildet Arkaden, die sich entlang des gesamten Umfangs erstrecken und aus allen Himmelsrichtungen zugänglich sind. Die Hauptzugänge orientieren sich Richtung Nord und Süd und sind jeweils an einen angemessen dimensionierten Platz angeschlossen.
Im Osten und Westen werden Nebeneingänge an das Wegenetz der Freianlagen angebunden  Die Gebäudeform schafft eine Verzahnung zwischen Architektur und Natur - die Landschaft umspült den Gebäudekörper sodass eine nahtlose Einheit zwischen dem Norden und dem Süden des Grundstücks entsteht.

Das Gebäude umfasst insgesamt 4 oberirdische Geschosse und ist in Teilbereichen für Technik- und Nebenräume eingeschossig unterkellert.
Das kreisförmige Gebäude des Brainergy Hubs wird aus einem eingeschossigen Sockel mit diversen öffentlichen und halböffentlichen Nutzungen sowie darüber 2-geschossig liegenden Büro- und Projektflächen mit geringerer Gebäudetiefe aufgebaut. Das Dachgeschoss (3.OG) beheimatet einen Eventbereich mit dazugehörigen Nebenräumen, eine Dachterrasse sowie Dach-Technikzentralen.
Die Dachflächen im 3.OG werden größtenteils extensiv begrünt. Die Dachfläche wird als geneigte Fläche mit
mind. 2,0 %, geplant. Oberhalb des Dachgeschosses ist eine flächendeckende aufgeständerte Photovoltaikanlage geplant.
Das kreisrunde Gebäude hat einen Durchmesser von etwa 73.00m (Außenkante der außenliegenden Erschließungsringe).

## Abkürzungsverzeichnis
Zuständigkeiten

AG  Auftraggeber (Brainergy Hub Jülich AG)
NU  Nutzer
PS  Projektsteuerer
GP  Generalplaner
OÜ  Objektüberwachung des AG
AN  Auftragnehmer
GU  Generalunternehmer
BL  Bauleitung des AG
FBL  Fachbauleitung
ARGE  Arbeitsgemeinschaft
SiGeKo  Sicherheits- und Gesundheitskoordination
öbvS  öffentlich bestellter und vereidigter Sachverständiger
PrüfS  Prüfsachverständiger

Organisationen

BG  Berufsgenossenschaft
LAS  Landesamt für Arbeitschutz
OBB  Obere Bauaufsichtsbehörde

Leistungsbeschreibung

AU  Ausschreibungsunterlagen
LB  Leistungsbeschreibung
WMP  Werstatt- und Montageplanung
QM  Qualitätsmanagement
RL  Richtlinie
IT  Informations- und Datenverarbeitung
CAD  Computer Aided Design
GIS  Gebäudeinformationssystem
ABG  allgemeine Bauartgenehmigung

Verordnungen und Richtlinien

HOAI  Honorarordnung für Architekten und Ingenieure
RAB  Regeln zum Arbeitsschutz auf Baustellen
BstO  Baustellenordnung
BGR  Berufsgenossenschaftliche Regeln für Sicherheit und Gesundheit bei der Arbeit
StVO  Straßenverkehrsordnung
UVV  Unfall Verhütungs Vorschriften

Bautechnik

BE  Baustelleneinrichtung
StB  Stahlbeton
WU  Wasserundurchlässig
MW  Mauerwerk
PRF  Pfosten-Riegel Fassade
AK  Außenkante
UK  Unterkante
E  Ebene
FB  Fertigfußboden
RB  Rohfußboden
FD  Fertigdecke
RD  Rohdecke
KT  Kalendertage
WT  Werktage
AT  Arbeitstage
mμ  Mikrometer
ESG  Einscheibensicherheitsglas
VSG  Verbundsicherheitsglas
SSG  Structural-Silicone-Glazing (Glasverklebungsverfahren)
WLG  Wärmeleitgruppe

Gebäudetechnik

TGA  Technische Gebäudeausrüstung
ELA  Elektroakustische Übertragungsanlagen
BMZ  Brandmeldezentrale
BMA  Brandmeldeanlage
EMA  Einbruchmeldeanlage
EMV  Elektromagnetische Verträglichkeit
ÜMA  Überfall- und Geländeüberwachung
GLT  Gebäudeleittechnik
H  Heizung
L  Lüftung
S  Sanitär
K  Kälte
TK  Telekommunikation
LWL  Lichtwellenleiter (Informationsdatenleitung)
WVU  Wasserversorgungsunternehmen
TW  Trinkwasser
SW  Schmutzwasser
NiRo  Nicht rostend

## Schnittstellen und Koordination
Schnittstellen zu anderen am Bau beteilgten Unternehmen:

Im Verlauf der Baumaßnahme mit allen beteiligten Unternehmen

Bereits ausgeführte Leistungen:

Rohbauarbeiten
Fassadenarbeiten
Dachabdichtungsarbeiten
Gleichzeitig laufende Bauarbeiten:

Restleistungen Rohbau
Atriumtreppe
TGA-Installationen
Ausbaugewerke

Der Auftragnehmer ist verpflichtet, seine Arbeiten mit den Unternehmern der gleichzeitig laufenden Bauarbeiten so zu koordinieren, dass keine Unterbrechungen bzw. Behinderungen im Bauablauf eintreten. Daraus bedingte Erschwernisse sind in die Einheitspreise einzukalkulieren.

Durch die stellvertretend genannten Schnittstellen kann der AN nicht davon ausgehen, seine Leistung zu jeder Zeit kontinuierlich erbringen zu können.
Es ist mit Zeit- und Ebenen versetztem Arbeiten zu rechnen..
Es ist zudem mit einem erhöhten Koordinations- bzw. Abstimmungsaufwand durch den AN zu rechnen.

Die Aufwendungen hierfür sind mit den Einheitspreisen der Leistungspositionen abgegolten.

## Betrieb / Baustelleneinrichtung
Koordination:
Dem AN obliegt die Koordination seiner Leistungen mit den bauseitigen Leistungen der weiteren am Bau Beteiligten:
- Alle Abstimmungen mit der Objektüberwachung des AG hinsichtlich der erforderlichen Transporte einschl.
  Durchführung aller dazu notwendigen Antragstellungen, Besprechungen und Abstimmungen.
- Überprüfung und Gewährleistung aller Schnittstellen innerhalb der Leistung des AN und zu den anderen
  Gewerken zur Sicherstellung der gewerkeübergreifenden Gesamtfunktion.
- Überprüfung Fremdleistung.
  Bei Übernahme von Fremdleistungen ist eine Soll-Ist Kontrolle hinsichtlich korrekter Umsetzung von
  Planung in Bauleistung vom AN durch Eigenmessungen der Geometrie und Höhenlage zu bestätigen.
  Entsprechende Messprotokolle sind der Bauüberwachung vorzulegen.
- Teilnahme und aktive Mitwirkung an wöchentlichen Baubesprechungen bzw. nach Anforderung.
- Teilnahme und aktive Mitwirkung an täglichen Koordinations- und Sicherheitsbesprechungen mit dem
  SiGeKo.
- Führung eines Bautagebuchs und Übergabe von Bautagesberichten wöchentlich montags für die
  Vorhergehende Woche.

Zugangsregelung:
Die Baustelle ist durch einen festen Bauzaun umschlossen. Auf der Baustelle gilt die Baustellenordnung.

Medienversorgung:
Bauwasser- und Baustrom -Anschlüsse werden vom AG kostenfrei zur Verfügung gestellt. Die Zuführung der Medien von den durch den AN-BE eingerichteten Entnahmestellen zu den Verbrauchsstellen und die Verteilung ist Sache des AN.
Entnahmestellen/Übergabepunkte für Baustrom und Bauwasser sind dem Baustelleneinrichtungsplan zu entnehmen.
Ein Gasanschluss steht nicht zur Verfügung.
Eine Beleuchtung der Fluchtwege wird durch den AN Baustelleneinrichtung zur Verfügung gestellt, die Arbeitsplatzbeleuchtung liegt im Verantwortungsbereich des AN.

Der AG trägt die Kosten für Energie, Wasser und Kanalgebühren für Abwasser bis zur Abnahme. Er stellt diese Ver- und Entsorgung an einem im Baustelleneinrichtungsplan benannten Übergabepunkt zur Verfügung. Telekommunikationseinrichtungen werden vom AG nicht gestellt.
Die Anbindung der Container des AN ist Sache des jeweiligen AN.

Emissionen, Erschütterungen:
Nur emissionsarme Baumaschinen und Fahrzeuge dürfen eingesetzt werden:
Nur Baufahrzeuge mit den erforderlichen Filtern zur Vermeidung von Feinstaub dürfen eingesetzt werden (Feinstaubplakette gem. Verordnung zur Kennzeichnung emissionsarmer Kraftfahrzeuge), emissionsarme Baumaschinen und Fahrzeuge sind immer vorzuziehen, alle eingesetzten Baumaschinen und Fahrzeuge müssen regelmäßig gemäß den geltenden Vorschriften gewartet werden, die nachzuweisenden Unterlagen sind in Papierform und in digitaler Form der Objektüberwachung des AG vorzulegen.

Arbeiten mit Baumaschinen oder Arbeitsgeräten mit Verbrennungsmotoren in Gräben > 1,25 m Tiefe:
Maschinen mit Dieselmotor sind mit Dieselruß-Partikelfilter auszustatten. Zum Schutz vor unzulässigen Kohlenmonoxid Konzentrationen ist eine technische Lüftung einzusetzen oder durch regelmäßige arbeitsbegleitende Messung die Einhaltung der Arbeitsplatz- Grenzwerte für CO nachzuweisen.

Erlaubnisscheinpflichtige Tätigkeiten:
Arbeiten mit besonderen Gefahren müssen durch geschultes und zertifiziertes Personal ausgeführt bzw. überwacht werden. Der Aufsichtführende muss ausreichende Kenntnisse und Erfahrungen besitzen und diese nachweisen, sowie weisungsbefugt sein. Bei erlaubnisscheinpflichtigen Arbeiten behält sich der AG vor zusätzlich zum Aufsichtführenden des AN die Arbeiten zu überprüfen (Betriebsaufsicht lt. Erlaubnisschein). Hierzu sind die Regelungen der Baustellenordnung zu beachten.

Persönliche Sicherheitsausrüstung (PSA)
Die Anforderungen der Baustellenordnung sind zu beachten.

Heiß-  und Feuerarbeiten:
Vor der Ausführung von Heiß- und Feuerarbeiten (z.B. Schweißen, Trennen, Schleifen etc.) muss der Verantwortliche des AN einen Erlaubnisschein erwirken.
Für derartige Leistungen sind die Regelungen der Baustellenordnung zu beachten.

Lagerung:
Die Lagerung der Baustoffe ist grundsätzlich in den dafür vorgesehenen Lagerbereichen (siehe BE-Plan) und den eigenen Containern der AN möglich. Materiallagerung innerhalb des Baufeldes sowie im Bauwerk ist Jeweils mit der Objektüberwachung des AG abzustimmen.

Grundsätzlich sind alle Lagerstoffe, unabhängig vom Lagerort, zu kennzeichnen. Die Feuerwehr muss im Einsatzfall erkennen können, was gelagert wird.

Grobreinigung:
Durch den AN ist das arbeitstägliche Reinigen der durch ihn selbst verschmutzten Zufahrtswege und der durch ihn genutzten Flächen als Nebenleistung einzukalkulieren.

Schadensmeldung:
Schäden verursacht durch den AN oder Dritte sind unverzüglich der Objektüberwachung des AG zu melden und die weitere Vorgehensweise mit dieser abzustimmen.

## Ortsbesichtigung
Eine Ortsbesichtigung vor Leistungsbeginn zur Feststellung der örtlichen Gegebenheiten zur Lage, Transportwegen, Leistungsumfang etc. wird dringend empfohlen.
Vor einer Ortsbesichtigung ist ein Termin zu vereinbaren.
Der Ansprechpartner wird rechtzeitig vor Beginn bekannt gegeben.

## SiGeKo
Ein Sicherheits- und Gesundheitsschutzplan wird erarbeitet und vor Beginn der Baumaßnahme dem AN übergeben und erläutert und zur allgemeinen Einsichtnahme ausgelegt.

Kontakt SiGeKo:
Die Kontaktdaten SiGeKo werden nach Beauftragung mitgeteilt.

Der Auftraggeber hat einen Sicherheits- und Gesundheits-Koordinator (SiGeKo) gem. BaustellV beauftragt.
Der SiGe-Koordinator übernimmt für den Auftraggeber die Überwachungsaufgaben. Die Auflagen und die Baustellenordnung des SiGe-Koordinators sind durch den Auftragnehmer und seiner Nachunternehmer zu beachten. Der AG behält sich vor, die Unterlagen entsprechend Baufortschritt zu aktualisieren bzw. fortschreiben zu lassen.

Die Verpflichtungen des Auftragnehmers gem. NBauO § 55 Bauleiterin und Bauleiter bleiben hier von ausdrücklich unberührt und entlasten nicht von der Verpflichtung des Auftragnehmers.
Der SiGeKo erstellt einen Sicherheits- und Gesundheitsschutzplan (SIGEKO-PLAN) sowie eine Unterlage für spätere Arbeiten.
Während der gesamten Bauzeit werden durch den SiGeKo Begehungen unangekündigt bzw. im ein- bis zweiwöchigen Rhythmus durchgeführt und protokolliert. Auf besondere Anforderung hat der AN an der Begehung mit einem Bauleiter mit den unten beschriebenen Anforderungen und Merkmalen, teilzunehmen.
In regelmäßigen Abständen werden Begehungen mit der BGBau und der Gewerbeaufsicht durchgeführt.
Der AN verpflichtet sich, Beanstandungen und sicherheitstechnische Mängel unverzüglich zu beseitigen.
Mängel, welche dem AN in Protokollen mitgeteilt werden, sind der AG - Objektüberwachung und dem Sigeko innerhalb von 3 Kalendertagen schriftlich (mit Mailantwort) abzumelden.
Während der Ausführung informiert der AN eigenverantwortlich den SiGeKo unverzüglich in Schriftform, wenn erhaltene Änderungen und / oder Gegebenheiten Auswirkung auf den SiGe-Plan haben (dieser wird vor Baubeginn dem AN zur Verfügung gestellt), damit dieser angepasst werden kann.

## Übergeordnet
Bauleitung des AN
Im Zuge der Erstellung der Baustelleneinrichtung muss auf der Baustelle stets eine erfahrene Aufsichtsperson des Auftragnehmers anwesend sein und als Gesprächspartner für den Auftraggeber / Bauleitung zur Verfügung stehen und telefonisch erreichbar sein. Eine Ablösung dieser Aufsichtsperson kann nur mit Zustimmung der Bauleitung erfolgen.

Bauleiter
Der AN hat einen verantwortlichen Fachbauleiter, spätestens zur Bauanlaufberatung, zu benennen, der als Entscheidungsbefugter eingesetzt wird. Dieser hat, wenn Arbeiten des AN ausgeführt werden, vor Ort anwesend und der deutschen Sprache mächtig zu sein. Er muss bevollmächtigt sein, rechtsverbindliche Erklärungen mit Wirkung für und gegen den AN abzugeben und entgegenzunehmen. Die Teilnahme an den wöchentlichen Bauberatungen ist durch den entscheidungsbefugten Fachbauleiter sicherzustellen und verpflichtend. Der AN ist verpflichtet Tagesberichte zu führen, die wöchentlich der AG-Objektüberwachung vorgelegt werden.

Baubesprechung
Der AN nimmt an allen Besprechungen mit bevollmächtigten und fachkundigen Vertretern teil, um den Stand der Arbeiten festzustellen und die für den weiteren Fortgang der Arbeiten erforderlichen Maßnahmen zu besprechen. Der AN hat hierzu einen voll unterrichteten und verantwortlichen Vertreter zu entsenden, der ebenfalls der deutschen Sprache mächtig ist. Die Einladung erfolgt formlos. Die Teilnahme ist Pflicht.
Abweichungen hierzu bedürfen der Freigabe der AG-Objektüberwachung.

Stellplätze
Parken und Halten auf der Baustelle sind dem Baustelleneinrichtungsplan zu entnehmen.
Es ist zu gewährleisten, dass Feuerwehr- und Rettungsfahrzeuge jederzeit ungehindert auf die Baustelle und alle Bereiche der BE fahren können.

Sauberkeit auf der Baustelle
Es wird auf die Notwendigkeit der absoluten Sauberkeit des Baustellenbereich hingewiesen, die nach Abschluss eines jeden Arbeitstages gegeben sein muss. Der AG behält sich vor notwendige Nachbesserungen in Bezug auf die Sauberkeit des Baustellenbereiches selbst auszuführen. Die Aufwendungen hierfür werden dem AN nachgewiesen und in Rechnung gestellt.

Abwasser
Geeignetes Oberflächenwasser muss in das vorhandene Abwassernetz eingeleitet werden. Einleitpunkte werden dem AN durch die Bauüberwachung des AG benannt. Grundsätzlich darf nur nicht verunreinigtes und nicht verschlammtes Oberflächenwasser in das Regenwassernetz eingeleitet werden. Darüber hinaus darf auch schwebstoffhaltiges Abwasser z. B. Reinigungswasser von Arbeitsgeräten mit gips- oder zementartigen Anhaftungen und dergleichen nicht in das Abwassernetz eingeleitet werden.

## Allgemein
Zufahrt
Zufahrtsmöglichkeiten zum Grundstück bzw. zur Baustelle bestehen über die Maria-Telkes-Str., die Baustellenausfahrt erfolgt gemäß BE-Plan über die Marie-Curie-Str.

Transportwege, Transporte und Transportzeiten
An- und Abtransporte erfolgen über die Baustelleneinfahrt in der Maria-Telkes Str. und die Baustellenausfahrt in der Marie-Curie Straße. Die Baustellenöffnungszeiten werden über die Baustellenordnung kommuniziert.

Baustellenordnung
Die Fremdfirmenbestimmung des AG sowie ergänzende Festlegungen in den Vertragsbedingungen und Vorbemerkungen dieser Leistungsbeschreibung sind für die Kalkulation sowie für die Ausführung der Leistungen zwingend zu beachten.

Abfallentsorgung
Sämtliche Abfälle sind auf Kosten des Verursacher und durch den Verursacher zu entsorgen, soweit in den Leistungspositionen nicht anders beschrieben. Für die Aufstellung von Containern zur Abfallentsorgung wird durch den AG gemäß BE-Plan eine Fläche zur Verfügung gestellt.

Mängelmanagement
Das Mängelmanagement erfolgt ausschließlich über die Datenplattform DALUX.
VOB DIN 18299
Soweit in der Leistungsbeschreibung auf Technische Spezifikationen, z.B. Nationale Normen, mit denen Europäische Normen umgesetzt werden, europäische technische Zulassungen, gemeinsame technische Spezifikationen, internationale Normen, Bezug genommen wird, werden auch ohne den ausdrücklichen Zusatz oder gleichwertig immer technisch gleichwertige Technische Spezifikationen in Bezug genommen.

## Besondere Vorbemerkungen zur geplanten DGNB-Zertifizierung
Für das Innovations- und Gründerzentrum wird eine DGNB-Zertifizierung (Deutsche Gesellschaft für Nachhaltiges Bauen) in der Qualität Gold angestrebt. Das Gebäude ist bereits mit dem Vorzertifikat in Gold ausgezeichnet. Für die Zertifizierung wird das Nutzungsprofil Neubau Bürogebäude der Version von 2018, 10. Auflage verwendet. Um das angestrebte Zertifikat erreichen zu können, müssen folgende Kriterien berücksichtigt werden.

1. Baustoffauswahl hinsichtlich ökologischer Inhaltsstoffe und Immissionskonzentration
1.1 Anforderungen an DGNB-relevante Baustoffe
Für das vorliegende Bauvorhaben wird für die Verwendung von Bauprodukten die Qualitätsstufe 3 angestrebt. Die Anforderungen an die entsprechenden Materialien sind der DGNB-Anlage 1 zu entnehmen. Eine Nicht-Einhaltung der Anforderungen führt zum Ausschluss des entsprechenden Materials. Anforderungen werden überwiegend an flüssige Baustoffe wie z.B. Beschichtungen, Grundierungen,
Voranstriche, Spachtelmassen, Kleber, Bodenbeläge, Abdichtungen, Dichtungsmassen, Montagekleber, Betontrennmittel, Korrosionsschutzbeschichtungen, Epoxid-Beschichtungen, Montageschäume usw. gestellt (siehe DGNB-Anlage 1). Die Anforderungen gemäß DGNB-Anlage 1 werden als Hilfestellung bis in die einzelnen Leistungspositionen der Ausschreibung integriert. Bei Nachträgen oder nicht in der
Ausschreibung deklarierten Bauprodukten sind zwingend die Anforderungen an die DGNB-Anlage 1 einzuhalten. Die Verantwortung zur Einhaltung der Anforderungen liegt beim AN.

Für Werkstoffe/ Produkte/ Materialien, die auf die Baustelle geliefert werden, ist zu betrachten und nachzuweisen, dass die in der Kriterienmatrix genannten Anforderungen, Qualitätsstufe 3, eingehalten werden. Für werkseitig vorlackierte Bauteile (z.B. Stahlkonstruktionen, Türen, Zargen, Heizkörper, Systemtrennwände, Deckensysteme) gelten die Anforderungen im Hinblick auf flüchtige organische Verbindungen (VOC) als erfüllt, wenn entweder Beschichtungsstoffe gemäß angestrebter Qualitätsstufe verwendet werden oder durch den Betreiber von Abluftnachbehandlungsanlagen die Einhaltung der gesetzlichen Grenzwerte in Anlehnung an die 31. Verordnung zum Bundes-Immissionsschutz-Gesetz bzw. durch die europaweite Regelung durch VO 2010/75/EU anhand von aktuellen, behördlich akzeptierten Überwachungsprotokollen nachgewiesen wird.

1.2 DGNB-relevante Baustoffe - Technische und funktionale Ausnahmen

Ist aus technischen oder funktionalen Gründen (d. H. in Ermangelung eines funktional gleichwertigen Produktes oder einer Konstruktionsalternative, welche die Anforderungen erfüllen) eine der genannten Produktanforderungen nicht umsetzbar, werden Ausnahmen von den Anforderungen zugelassen. Die Abweichung von den Anforderungen muss unter Angabe des Produktes, der technischen Anwendung
und der eingesetzten Menge, dokumentiert und begründet werden. Produktausnahmen aus rein ästhetischen Gründen fallen nicht unter die Ausnahmeregelung.
Möglichkeiten des Nachweises sind z. B. Die aktuelle
Bestätigung mindestens drei marktrelevanter Hersteller, dass ein für die angestrebte Qualitätsstufe geeignetes
Produkt nicht verfügbar ist, oder der Nachweis, dass aus Gründen „höherer Gewalt“ (Witterung, natürliche Gegebenheiten wie z. B. Drückendes Wasser im Bau-
Grund) die Verwendung des geeigneten Produktes technisch nicht möglich war. Der Nachweis zu einer technischen Ausnahme kann sich nur auf eine einzelne Qualitätsstufe beziehen und befreit nicht von den u. U. Vorhandenen Anforderungen in den darunter liegenden Qualitätsstufen. Kann die Anforderung einer darunterliegenden Qualitätsstufe aus technischen Gründen nicht erfüllt werden, so muss dieses übereinstimmend aus den drei vorgelegten Hersteller- Bestätigungen zur technischen Ausnahme hervorgehen.

1.3 DGNB-relevanten Baustoffe - Prüf- und Freigabeliste
Die Prüfung der eingesetzten DGNB-relevanten Baustoffe erfolgt mithilfe einer Prüf- und Freigabeliste. Dafür sind die Baustoffe vor dem Einbau von dem AN entsprechend der DGNB-Anlage 2 tabellarisch einzutragen und dem DGNB-Auditor inkl. der relevanten Nachweise zukommen zu lassen. Die Prüf- und Freigabeliste wird vom DGNB-Auditor als Excel-Datei zur Verfügung gestellt. Andere Austauschformate sind nicht zulässig. Gemäß DGNB-Anlage 2 umfassen die notwendigen Eintragungen des AN alle gelb markierten Spalten „Auszufüllen von Auftragnehmer“. Der DGNB-Auditor wird innerhalb der Excel-Liste in den Spalten „Auszufüllen von DGNB-Auditor“ die entsprechenden Freigaben erteilen. Der Einsatz der Produkte darf nur nach Freigabe des DGNB-Auditors erfolgen. Voraussetzung dafür ist, dass mithilfe der eingereichten Datenblätter (Sicherheitsdatenblätter, Technische Merkblätter, Herstellererklärung und/oder Prüfzertifikate) Nachgewiesen wird, dass die entsprechenden DGNB-Anforderungen eingehalten werden. Zur Vermeidung von Zeitverzögerungen Sind die entsprechenden Produktdatenblätter, Sicherheitsdatenblätter und die ausgefüllte Prüf- und Freigabeliste dem DGNB Auditor mindestens 2 Wochen vor dem Einbau / Disposition / Bemusterung vorzulegen.

1.4 Stichprobenhafte Kontrollen auf der Baustelle
Durch stichprobenhafte Kontrollen auf der Baustelle durch den DGNB-Auditor wird die Übereinstimmung der deklarierten und eingebauten Produkte kontrolliert. Abweichungen von der Produktangabe hat der AN in vollem Umfang selbst zu vertreten bzw. zu seinen Lasten zurückzunehmen oder auszutauschen.

1.5 Innenraumluftmessung
Nach Gebäudefertigstellung wird durch ein akkreditiertes Institut in ausgewählten Räumen eine Innenraumluftmessung zum Nachweis der flüchtigen organischen Verbindungen durchgeführt.

2. Verwendung von Materialien / Bauprodukten aus verantwortungsbewusster Ressourcengewinnung
Beton
Für dieses Projekt ist der Einbau von CSC-zertifizierten Beton oder CSC-zertifiziertem RC-Beton vorgesehen. Es ist mindestens eine CSC-Zertifizierung von Silber oder Gold notwendig. Auf den Lieferdokumenten muss der Zertifizierungsstatus „CSC Silber/Gold“, sowie der Name des zu zertifizierenden Projektes und (bei Einsatz von CSC-zertifiziertem Recyclingbeton) der RC - Anteil vermerkt sein.
Weiterhin ist eine Erklärung zum normgerechten Einsatz von Recyclingbeton vorzulegen. Es sind Prüfzeugnisse für die mineralischen Recyclingmaterialien vorzulegen, die durch anerkannte Prüfstellen (Fremdüberwachung) erstellt wurden.
Diese dürfen bei Auslieferung des Recyclingmaterials nicht älter als 6 Monate sein.

Holz- und Holzwerkstoffe
Bei Verwendung von Holz und Holzwerkstoffen ist nachzuweisen, dass diese nicht aus unkontrolliertem Anbau in tropischen, subtropischen und borealen Klimazonen stammen. Generell hat der Lieferant von Holz und Holzwerkstoffen die geregelte, nachhaltige Bewirtschaftung des Herkunftsforstes durch Vorlage eines „Chain of Custody“-Zertifikates nachzuweisen. Als Nachweis werden ausschließlich Zertifikate akzeptiert, welche die Konformität mit einem von der DGNB anerkannten Standard belegen und von einer akkreditierten Zertifizierungsgesellschaft nachprüfbar ausgestellt sind. Der Lieferant muss zusätzlich das Herkunftsland und die Holzart deklarieren. Alternativ kann eine vollständige Zertifizierung nach dem FSC- oder PEFC-Projektzertifizierungsstandard erfolgen. Auf Lieferschein oder Rechnung des Lieferanten muss der Zertifizierungsstatus (z.B. FSC, PEFC zertifiziert) sowie der Name des zu zertifizierenden Projektes stehen.

## 290 Bodenbelagsarbeiten
Datum: 11.05.2026

*Hinweis: ZTV Bodenbelagsarbeiten*
Zusätzliche Technische Vorschriften und Ausführungsbestimmungen

Koordination und Durchführung
Es dürfen nur Flächen bearbeitet werden, die von der Bauleitung freigegeben sind.

Arbeitsfugen sind in Absprache mit der Bauleitung, festzulegen.
Das  Verlegen erfolgt nach vorgegebenen Meterrissen durch den AN Rohbau (größere Abstände zum Ausführungsort sind zu berücksichtigen)  in den Ebenen.

Die Bodenbelagsarbeiten sollen zeitlich, räumlich, ebenenversetzt erfolgen.Die Ausführung erfolgt in Teil- und Kleinflächen und Einzelräumen.

Grundlagen
Vor Beginn der Verlegearbeiten sind alle Arbeitsabschnitte auf Verlegefähigkeit des Untergrundes zu prüfen. Dies beinhaltet auch die Ausführung und Dokumention einer CM-Messung je Arbeitsabschnitt (nach Fußbodenheizung_Merkblatt_Bundesverband-Flaechenheizung und BEB Arbeits-und Hinweisblatt CM Messung in der aktuellsten Ausgabe). Die Kosten hierfür sind anteilig den Positionen zuzuschlagen.

Werkstoffe
Der AN hat unmittelbar nach Auftragserteilung unaufgefordert die zu verwendenen Beläge, Eckschutz, Kantenschutzprofile, Fugenprofile,  usw. zu bemustern (Handmuster) und anerkennen zu lassen.

Nach Erhalt der Lieferungen sind diese auf Farbabweichungen und Schadlosigkeit hin zu prüfen. Bei Farb- und Maßabweichungen von Teilen der Lieferung ist unverzüglich terminunschädlich nachzuordern.
Bodenbeläge grundsätzlich 1. Wahl und 1. Sortierung,  Farbtöne homogen nach den Vorgaben des GP.

Bodenbeläge innerhalb optisch zusammengehörender Verlegeabschnitte (Räume) müssen zur Vermeidung von Farbunterschieden jeweils der gleichen Charge angehören.

Ausführung
Sämtliche Mörtel, Kleber und Fugenverschlüsse sind abgestimmt auf Untergrund und Belag unter Berücksichtigung der späteren Nutzung und Belastung vom AN in eigener Verantwortung aus dem System eines Herstellers auszuwählen.
Anschlüsse
Die Bodenbeläge müssen an alle Stützen, Einbauteile, Öffnungen und Aussparungen etc. sauber angepasst werden. Rohrdurchführungen müssen gebohrt bzw. gesägt werden, diese sind durch geeignete, nicht brennbare Ummantelungen so von den Bodenbelägen zu trennen, dass keine Schallübertragung entsteht.

*Hinweis*

### Bereich 1 Übergeordnet

#### Abschnitt 1.1 Baustelleneinrichtung AN

*Hinweis: .ZTV Baustelleneinrichtung*
Zusätzliche Technische Vorschriften und
Ausführungsbestimmungen - Baustelleneinrichtung

Übergabe der Baustelleneinrichtungsfläche an den AN:
Vor Einrichten der Baustelle ist vom Auftragnehmer der Zustand der an das Baugrundfeld grenzenden Gehweg- und Fahrbahnbefestigungen sowie der angrenzenden Grundstücksflächen in Anwesenheit der jeweiligen AG-Bauleitung festzustellen. Darüber ist ein Protokoll zu führen und von beiden Seiten zu bestätigen.
Der AN hat sich über den Verlauf von Leitungen, Kabeln usw. (unter- und oberirdisch) zu informieren. Notwendige Umlegungen sind sofort vom AN zu beantragen. Baustellen- und endgültige Anschlüsse müssen grundsätzlich zugänglich bleiben und geschützt werden.

Übergabe der Baustelleneinrichtungsfläche zurück an den AG:
Nicht mehr benötigte Teile der Baustelleneinrichtung sind in Absprache mit der AG-Objektüberwachung zu räumen. Nach dem kompletten Entfernen der Baustelleneinrichtung ist der Zustand aller Flächen rückstandsfrei wiederherzustellen, einschl. Entfernen von temporären Fundamenten, Abdeckungen und Verunreinigungen, etc.
Bei der Rückgabe der zugewiesenen Flächen ist durch den AN schriftlich zu bestätigen und nachzuweisen, dass alle Rest- / Abfallstoffe ordnungsgemäß entsorgt, Gefahrstoffe entfernt und Bauteile sowie Abwasser und Boden nicht kontaminiert sind.

Baugelände

Baustellen- und endgültige Anschlüsse müssen grundsätzlich zugänglich bleiben und geschützt werden.
Die Standorte für Baumaschinen, Einrichtungen, Container, Geräte und Materialien sind grundsätzlich mit der AG-Objektüberwachung abzustimmen und kostenfrei herzustellen. Vom AN aufgestellte Container, Einrichtungen, etc. sind entsprechend den Erfordernissen des Bauablaufs auf Anweisung der AG -Objektüberwachung kostenfrei umzusetzen.
Anzahl und Standorte der Kräne und mobilen Montagegeräte sind vom AN unter Beachtung des beigelegten Architektenplanes, des Baustelleneinrichtungsplans, des Baugrubenplanes, des Montagegrobkonzeptes des Tragwerksplaners, sowie der besonderen Baustellenbedingungen festzulegen.
Die im Baustelleneinrichtungsplan dargestellten Schotter-
Flächen dienen als Baustraße für Umfahrungen des
Baugeländes und entsprechen der Belastungsklasse SLW 12.
Die Flächen für die Parkplätze und Containervorplatzfläche
entprechen ebenso der Belastungsklasse SLW 12.
Die asphaltierten Ladezonen, dunkelgrau im BE Plan,
Haben die Belastungsklasse SLW 60.
Sollte der AN für seine Anlieferungen, Montagen, etc.
Auf das Baugelände höhere Lastanforderungen für die
Befahrbarkeit der Baustraße der Umfahrung sowie der
Montagestandorte, Kranstandorte sowie der Container-
Standorte benötigen, so hat er daraus resultierende
Aufwendungen, Materialien, Schotteranlieferungen,
Verdichtungen und sonstige Maßnahmen für die Herstellung
Der Strassen und Plätze auf eigene Kosten herzustellen
Und wieder zurückzubauen.
Im Baustelleneinrichtungsplan angegebene Kranstandorte
Übergeordnete Baustelleneinrichtungen wie z.B. Bauzaun,
Vorbereitung BE-Flächen, Videoüberwachung,
Bauwasser/ -strom, Container Objektüberwachung
Bauherr, etc. sind separat beauftragt.

**1.1.10 Baustelle einrichten**
Baustelle für sämtliche, in der Leistungsbeschreibung, aufgeführten Leistungsumfänge einrichten und vorhalten.

Ebenen- und zeitversetzter Einbau ist mit dieser Pauschale abgegolten.

Einzurechnen sind insbesondere das Einrichten (Abrechnung Räumen der Baustelle siehe ges.. Pos.) der Baustelle für sämtliche in der Beschreibung aufgeführten Leistungen, inkl. Transporte, Wasserver- und Entsorgung, Elektroversorgung, Schutz-, Absperr- und Sicherheitsmaßnahmen, Vorkehrungen zur Einhaltung des Arbeitsschutzes sowie die allg. Baustelleneinrichtung inkl. Hebe- und Hilfsgeräten soweit erforderlich.

Einsatz von emissionsarmen Baumaschinen und Fahrzeugen gem. DGNB.

Nur Baufahrzeuge mit den erforderlichen Filtern zur Vermeidung von Feinstaub dürfen eingesetzt werden (Feinstaubplakette gem. Verordnung zur Kennzeichnung emissionsarmer Kraftfahrzeuge).
Emissionsarme Baumaschinen und Fahrzeuge sind immer vorzuziehen.
Alle eingesetzte Baumaschinen und Fahrzeugen müssen regelmäßig gemäß den geltenden Vorschriften gewartet werden.
Die nachweisenden Unterlagen sind der Bauleitung vorzulegen.

Hebezeuge, Krananlagen, Montagegeräte, Gerüste, etc.

Für sämtliche, in der Leistungsbeschreibung, aufgeführten Leistungsumfänge einrichten und vorhalten bis Fertigstellung der Leistungen.
Hebezeuge, Krananlagen, Montagegeräte, Gerüste, etc.
Des AN einschl.:
Rüst- und Hebezeuge, Transportgeräte, Motor-Mobilkran, leichtes und schweres Gerät, Maschinen aller Art,
Trag-, Montage- und Schutzgerüste,
notwendige Befestigungsflächen zur Aufstellung der Geräte,
Umsetzen der Hebezeuge, Krananlagen, etc. auf Anordnung der AG-Objektüberwachung,
erforderliche Maßnahmen zur Verkehrssicherungspflicht,
ggf. erforderliche Tages- und Nachtkennzeichnung von Kränen gemäß Allgemeiner Verwaltungsvorschrift zur Kennzeichnung von Luftfahrthindernissen.

Es stehen seitens des AG Aufstellflächen auf dem BE-Gelände zur Verfügung. Die Anzahl der Container sowie die Lage der Aufstellfläche ist vorab mit dem AG abzustimmen.

Heranführen und Verteilen von Energie und Wasser von den zur Verfügung gestellten Entnahmestellen sowie Entsorgung von anfallendem Abwasser, notwendige Befestigungsflächen zur Aufstellung der Geräte, Container etc. sowie zur Herrichtung von Lager- und Aufstellflächen,

Umsetzen der Einrichtungsteile auf Anordnung des AG-Objektüberwacher,
Die Aufstellung der Elemente der Baustelleneinrichtung erfolgt In Abstimmung mit der AG Objektüberwachung und Baulogistik.
Beleuchtung der Baustelle für die Zwecke des AN.
Menge: 1,000 St

**1.1.20 Baustelle vorhalten**
Baustelleneinrichtung für sämtliche, in der Leistungsbeschreibung aufgeführten Leistungen,
vorhalten.
Menge: 24,000 Wo

**1.1.30 Container AN einrichten**
Container AN einrichten,
Ausführung ab Baubeginn bis Fertigstellung der Hauptleistungen.

Ausführung in Abstimmung mit der Objektüberwachung und unter Beachtung der übergeordneten Baustelleneinrichtung,

Container, etc. des AN einschl.:
Büro-, Personal-, Materialcontainer für Belange des AN nach Konzept übergeordnete BE,
notwendige Sanitäreinrichtungen über den vom AG zur Verfügung gestellten Umfang hinaus,
Umsetzen der Einrichtungen auf Anordnung der AG-
Objektüberwachung,
erforderliche Maßnahmen zur Verkehrssicherungspflicht,
alle im Zusammenhang mit der Baustelleneinrichtung und dem Betrieb erforderlichen Verhandlungen mit Behörden, Anträge, Zulassungen, Kündigungen, einschl. Gebühren.
Nicht mehr benötigte Elemente der Containeranlagen sind in Absprache mit der AG-Objektüberwachung unverzüglich zu entfernen.
Nach Entfernen der Containeranlagen ist der Zustand aller Flächen wiederherzustellen, einschließlich Entfernen von Fundamenten, Abdeckungen, Verunreinigungen etc.
Menge: 1,000 St

**1.1.40 Containeranlage AN vorhalten**
Containeranlage AN für die Dauer der aufgeführten Leistungen
Vorhalten.
Menge: 24,000 Wo

**1.1.50 Hebezeuge, Montagegeräte, Gerüste, etc. einrichten, vorhalten**
Hebezeuge, Krananlagen, Montagegeräte, Gerüste, etc.

Für sämtliche, in der Leistungsbeschreibung, aufgeführten Leistungsumfänge einrichten und vorhalten bis Fertigstellung der Leistungen.
Hebezeuge, Krananlagen, Montagegeräte, Gerüste, etc.
Des AN einschl.:
Rüst- und Hebezeuge, Transportgeräte, Motor-Mobilkran, leichtes und schweres Gerät, Maschinen aller Art,
Trag-, Montage- und Schutzgerüste,
notwendige Befestigungsflächen zur Aufstellung der Geräte,
Umsetzen der Hebezeuge, Krananlagen, etc. auf Anordnung der AG-Objektüberwachung,
erforderliche Maßnahmen zur Verkehrssicherungspflicht,
ggf. erforderliche Tages- und Nachtkennzeichnung von Kränen gemäß Allgemeiner Verwaltungsvorschrift zur Kennzeichnung von Luftfahrthindernissen.
Menge: 1,000 St

**1.1.60 Baustelle räumen**
Baustelle für sämtliche in der Leistungsbeschreibung aufgeführten Leistungsumfänge räumen und Übergabe der Baustelleneinrichtungsfläche zurück an den AG:
Nicht mehr benötigte Teile der Baustelleneinrichtung sind in Absprache mit der AG-Objektüberwachung zu räumen. Nach dem kompletten Entfernen der Baustelleneinrichtung ist der Zustand aller Flächen rückstandsfrei wiederherzustellen, einschl. Entfernen von temporären Fundamenten, Abdeckungen und Verunreinigungen, etc.
Bei der Rückgabe der zugewiesenen Flächen ist durch den AN schriftlich zu bestätigen, dass alle Rest- / Abfallstoffe ordnungsgemäß entsorgt, Gefahrstoffe entfernt und Bauteile sowie Abwasser und Boden nicht kontaminiert sind.
Menge: 1,000 St
Leistungsbereichkatalog: 000

#### Abschnitt 1.2 Dokumentation

**1.2.10 Dokumentation**
Erstellen, Abstimmen, Überarbeiten und Übergeben der gesamten Unterlagen zur Bestandsdokumentation des AN.

Dokumentation einschließlich:
-  Protokolle aller durchzuführenden Leistungsmessungen
-  Bescheinigungen von TÜV und falls erforderlich, vom Verband der Sachversicherer
-  Bestandspläne (Grundrisse Schnitte, Details)
-  Verlegepläne, Fugenpläne und Details, die der AN gemäß LV angefertigt hat
-  Aufmaßpläne, farbig angelegt, mit Eintragung der abgerechneten LV-Position
-  Qualitätsnachweis über sämtliche eingebauten Stoffe und Teile mit den Angaben zu folgenden Daten (sofern zutreffend):
  Stoff-/ Produktname und Bezeichnung,
  Hersteller (Name, Anschrift, Telefon, Telefax),
  Herkunft,
  Herstelldatum,
  Bestandteile,
  Physikalische und chemische Eigenschaften,
  Brandverhalten,
  Angaben zur Zulassung und zur Überwachung,
  Prüfzeugnis,
  Pflegeanleitungen.

Einschließlich Übergabe aller gültigen Prüfzeugnisse, Gütenachweise und Produktdatenblätter
Der zum Einsatz kommenden Produkte und Verfahren, alle Aufwendungen aus der technischen Bearbeitung wie Terminplanung und  Koordination.

Umfang und Format:
Die Zeichnungen und sonstigen Unterlagen sind
Entsprechend der Dokumentationsvorgaben je 1-fach auf CD-ROM (dwg- bzw. dxf- sowie PDF-File) und im
Projektkommunikationssystem
Des Auftraggebers, Dalux, sowie im Papierformat in Ordner
Geordnet der Bauleitung des AG, zu übergeben.
Für den AG sind 3 Ausfertigungen in Papierform anzufertigen.

Grundrisse, Schnitte und Ansichten sind im Maßstab 1:100,  Detailpläne im Maßstab 1:20, 1:5 oder 1:1 zu erstellen,
Aufmaßpläne im Maßstab 1:100.

Die Dokumentation ist parallel zur Ausführung der Bauleistung zu erstellen und fortzuschreiben.
Bis spätestens 18 Werktage vor Abnahme der Bauleistung ist die Bestandsdokumentation komplett vom Auftragnehmer an die AG-Objektüberwachung zu übergeben.

Erstellung gem. Den Vorgaben der in der Anlage befindlichen Dokumente:

3086_08_50528_BHJ_Betrieb_Dokumentation_Anforderungen.pdf
Menge: 1,000 St
Leistungsbereichkatalog: 000

**1.2.20 Dokumentation DGNB**
Der AN hat die Anforderungen gemäß ZTV DGNB Zertifizierung für die von seinem Leistungsbild betroffenen Elemente einzuhalten:
- Minimierung der Luftverschmutzung während des Bauprozesses
- Bilanz Bauabfälle
- Emissionsarme Bauprodukte
- Inhaltsstoffe in Bauprodukten

Die Einhaltung der Anforderungen ist zu dokumentieren.

Für diese Dokumentation ist die Datei DGNB Anlage 2 (Anlage zum LV) auszufüllen und einschl. Zugehöriger Produktdatenblätter, Sicherheitsdatenblätter und Herstellerklärungen beim DGNB Auditor spätestens 2 Wochen vor Ausführungsbeginn einzureichen.
Menge: 1,000 St
Leistungsbereichkatalog: 000

#### Abschnitt 1.3 Stundenlohnarbeiten

*Hinweis: Hinweise zu Stundenlohnarbeiten*
Mehr-, Nacht-, Sonntags- und Feiertagsarbeit sowie Erschwerniszuschläge etc. sind nicht in die
Stundenverrechnungssätze mit einzubeziehen, sondern im
Bedarfsfall zu vereinbaren und gesondert nachzuweisen.

**1.3.10 Vorarbeiter/-in sämtliche Kosten/Zuschläge**
STLB-Bau 2024-04 091
Stundenlohnarbeiten durch Vorarbeiter/-in
der Verrechnungssatz für die jeweilige Arbeitskraft umfasst sämtliche Aufwendungen wie Lohn- und Gehaltskosten, Lohn- und Gehaltsnebenkosten, Zuschläge, lohngebundene und lohnabhängige Kosten, sonstige Sozialkosten, Gemeinkosten, Wagnis und Gewinn.
Menge: 10,000 h
Leistungsbereichkatalog: 091

**1.3.20 Facharbeiter/-in sämtliche Kosten/Zuschläge**
STLB-Bau 2024-04 091
Stundenlohnarbeiten durch Facharbeiter/-in
der Verrechnungssatz für die jeweilige Arbeitskraft umfasst sämtliche Aufwendungen wie Lohn- und Gehaltskosten, Lohn- und Gehaltsnebenkosten, Zuschläge, lohngebundene und lohnabhängige Kosten, sonstige Sozialkosten, Gemeinkosten, Wagnis und Gewinn.
Menge: 10,000 h
Leistungsbereichkatalog: 091

**1.3.30 Helfer/-in sämtliche Kosten/Zuschläge**
STLB-Bau 2024-04 091
Stundenlohnarbeiten durch Helfer/-in
der Verrechnungssatz für die jeweilige Arbeitskraft umfasst sämtliche Aufwendungen wie Lohn- und Gehaltskosten, Lohn- und Gehaltsnebenkosten, Zuschläge, lohngebundene und lohnabhängige Kosten, sonstige Sozialkosten, Gemeinkosten, Wagnis und Gewinn.
Menge: 10,000 h
Leistungsbereichkatalog: 091

#### Abschnitt 1.4 Planung

**Ausführungsbeschreibung 1200 Planungsleistungen und Umlauf**
*Allgemeine Vorbemerkungen*
Allgemeine Vorbemerkungen:
Die Verlegepläne sowie die Montage-und Werkstattplanung sind auf Basis der Ausführungsplanung der einzelnen Planungsbeteiligten zu erstellen.

Die vom AG übergebenen Pläne können auf keinen Fall zu Montage-und Werkstattplänen erhoben werden.
Der AN hat seine Montage-und Werkstattplanung mit den übrigen am Bau beteiligten Gewerken zu koordinieren.

Die Montage- und Werkstattpläne sind grundsätzlich im Maßstab von 1:1 bis maximal 1:50, in Sonderfällen M 1:100, anzufertigen. Detailskizzen und Schnitte sind, wo erforderlich, zu erstellen.
Zusätzlich sind Detailpläne für Sonderkonstruktionen anzufertigen. Alle Zeichnungen, Pläne und Berechnungen entsprechen zum Zeitpunkt der Übergabe an den AG dem letztgültigen Stand der örtlichen Verhältnisse.

Änderungen durch den AN, die vom Ergebnis der Ausführungsplanung abweichen, sind durch den AN auf seine Kosten mit den Planungsbeteiligten abzuklären. Dies gilt ebenfalls für Sondervorschläge.
Sondervorschläge des AN sind rechtzeitig vor Bauausführung beim AG zur Prüfung vorzulegen.

In den zeichnerischen Unterlagen hat der AN Anschrift, Name des Bearbeiters, Datum der Bearbeitung sowie den Namen des internen Prüfers anzugeben und die entsprechenden Unterschriftsvermerke für die eigenständige Bearbeitung und Prüfung zu dokumentieren.
Für die Formalien zur Planerstellung, Planaustausch wie auch Plannummerierung, Plankopf etc. und Datenaustausch gelten die Vorgaben des AG sowie das Handbuch für den digitalen Datenaustausch auf der internetbasierten Datenplattform.

Jedes Gewerk hat von den betreffenden Zeichnungen/Unterlagen Baustellenoriginale zu führen. Dabei sind Änderungen, die sich während der Montage ergeben, farbig festzuhalten. Diese müssen später für die Dokumentation in die Originale übernommen werden. Die Änderungen sind mit Änderungsindex zu kennzeichnen. Bei Wiederholungsprüfungen sind die Unterlagen hinsichtlich Form und Anzahl wie in der LV-Position beschrieben rechtzeitig überarbeitet vorzulegen.

Planliste, Planabrufliste:
Vom AN ist eine fortlaufende (alle Pläne und sonstige Unterlagen beinhaltende) vergleichende Planliste zu führen.
Diese ist bei Übergaben von Plänen und sonstigen Unterlagen jeweils beizulegen, in Papier und als Datei auf Datenträger. Die übergebenen Unterlagen sind in der Planliste zu kennzeichnen. Der Aufbau der Planliste ist so zu wählen, dass eine Gegenüberstellung der inhaltlich entsprechenden Pläne des AG und des AN erfolgt.
Der AN hat spätestens 2 Wochen nach Auftragserteilung einen Terminplan über die von ihm zu erstellenden Unterlagen aufzustellen, mit Angabe der Terminvorschläge für die Vorlage der Unterlagen, die sich am jeweiligen Ausführungsbeginn der Leistungen und den erforderlichen Vorlaufzeiten orientieren, und diesen Terminplan dem AG zur Kenntnis vorzulegen. In gleicher Weise hat der AN die durch den AG im Zuge der Bauausführung beizustellenden Unterlagen gemäß den vereinbarten Vorlauffristen terminlich zu planen und aufzulisten (Planabrufliste).

Die vom AN zu liefernden Planunterlagen werden vom AG bzw. Architekten und Fachingenieuren auf Übereinstimmung mit der Ausführungsplanung geprüft.
Es ist von einem Prüfzeitraum von 2 Wochen auszugehen.
Die Werkstatt-Montageplanung ist gem. Terminplan, zur Prüfung vorzulegen.
Festgestellte Abweichungen in den WM-Plänen werden dem AN schriftlich angezeigt.
Werden Korrekturen an den vorgelegten Unterlagen verlangt, so wird der Auftragnehmer diese unverzüglich durchführen und die Planung bei geforderter Wiedervorlage erneut übergeben.
Die Eintragungen in die Prüfexemplare oder Prüfberichte sind in der Ausführung zu berücksichtigen.

Übergaben Planungsumläufe
Der AG stellt für die Kommunikation, die Verteilung und die Ablage von Dokumenten eine digitale Projektplattform Dalux bereit.
Eine Dokumentation der Funktionalitäten, eine Schulung und Support wird durch den AG zur Verfügung gestellt.
Lizenzkosten entstehen nicht und werden vom AG übernommen.
Durch die Anwendung wird eine Effizienzsteigerung erwartet, zusätzliche Aufwände können daher nicht angemeldet werden.
Die Übergabe aller Ausführungsunterlagen und Dokumente erfolgt über Dalux.

**1.4.10 Verlegeplan Kautschukbelag**
Verlegeplan für Bodenbelag Kautschuk mit eingetragener Verlegrichtung und Bahnenstössen

Verlegerichtung
soweit nicht abweichendes in den Plananlagen festgelegt ist, sind die Bahnen mit Fugen senkrecht zur Fassade zu verlegen bzw. müssen die Bahnen auf die Türen zulaufen und die Bahnen sind ausgemittelt zu verlegen, so dass verbleibende Randstreifen gleich groß sind.
Menge: 1,000 St

**1.4.20 Verlegeplan Textile Bodenbeläge**
Verlegeplan für Bodenbelag Textiler Bodenbelag mit eingetragener Verlegrichtung und Bahnenstössen

Verlegerichtung
soweit nicht abweichendes in den Plananlagen festgelegt ist, sind die Bahnen mit Fugen senkrecht zur Fassade zu verlegen bzw. müssen die Bahnen auf die Türen zulaufen und die Bahnen sind ausgemittelt zu verlegen, so dass verbleibende Randstreifen gleich groß sind.
Menge: 1,000 St

**1.4.30 Mängelmanagement**
*** gemäß Ausführungsbeschreibung 1200
Baubegleitende Führung eines Mängelmanagements über die Datenplattform DALUX.
Der Zugang wird dem AN kostenfrei zur Verfügung gestellt.
Alle übrigen daraus resultierenden Aufwendungen sind in den Einheitspreis dieser Position einzukalkulieren.

Inklusive Erstellung, Fortschreibung, Übergabe für die nachfolgend beschriebenen Arbeiten.
Menge: 1,000 St

**1.4.40 Zusammenstellung wartungsbedürftiger Bauteile und Anlagen**
*** gemäß Ausführungsbeschreibung 1200
Zusammenstellung wartungsbedürftiger Bauteile und Anlagen
Aus den beschriebenen Leistungsbereichen sind
In Tabellenform mit folgenden Angaben zusammenzustellen:

- Lage, Standort
- Beschreibung Bauteil, Anlage
- Anzahl
- Beschreibung Wartung
- Grundlagen der Wartung
- Anzahl und Zeiträume der Wartungsintervalle
- Prüffristen
- Einzubindende Fachleute, Sachverständige, Behörden usw.

Übergabe der Tabelle in Papierform 2-fach, die Tabelle ist auch digital, MS excel kompatibel zu erstellen und zu übergeben,
Form gem. Dokumentationsrichtlinie des AG

Siehe auch Hinweis zur Projektplattform Dalux, digitale Einstellung von Unterlagen
Menge: 1,000 St

**1.4.50 Wartungsleistung**
*** Bedarfsposition ohne GB
Wartungsleistung:
Dem AG ist ein Wartungsangebot gem. Der Zusammenstellung wartungsbedürftiger Bauteile und Anlagen zu unterbreiten, siehe hierzu auch §13 (4) VOB/B.
Mit der Bitte um Beachtung der in der Anlage befindlichen Dokumente:

Angebotsaufforderung_Wart_Insp_Inst.docx
Wartung_2018_Vertrag_E.docx
Menge: 1,000 St

**1.4.60 Feinterminplan**
Detailterminplan des AN:
Der vorliegende Bauablaufplan des Generalplaners ist Grundlage des vom AN zu erstellenden Feinterminplanes für die beauftragten Leistungen. Der vom AN vorzulegende Feinterminplan wird nach Genehmigung durch den AG Vertragsbestandteil. Die im Bauablaufplan des Generalplaners ausgewiesenen sonstigen Leistungen, die nicht Gegenstand der Vergabe sind, müssen im gem. Terminplan des Generalplaners vorgegebenen Zeitfenster und Zeitdauer in den Feinterminplan AN Ausbau integriert werden.
Der Terminplan ist spätestens gem. den im Vertragstermin angegeben Datum durch den AN vorzulegen. Falls dies nicht geschieht, ist der AG dazu berechtigt, einen Rückhalt der Bausumme zu verlangen. Die Reihenfolge und Abwicklung der Arbeiten hat der AN mit dem AG abzustimmen, damit ein zügiger Gesamtablauf gewährleistet wird und bei gleichzeitig laufenden Arbeiten gegenseitige Behinderungen vermieden werden.
Ausführung bis zwei Wochen nach Beauftragung.

Termine Ausführungsbeginn, Fortschreibung:
Bei Fortschreibungen der Termine gilt der aktuellste Stand, der zwischen AG und AN vereinbart wurde.
Menge: 1,000 St

### Bereich 2 Bodenbeläge

#### Abschnitt 2.1 Vorbereitende Maßnahmen

**2.1.10 Messung der Estrichrestfeuchte**
Messung der Estrichrestfeuchte zur Feststellung der Verlegefähigkeit für nachfolgend beschriebenen Bodenbelag.
Die Ergebnisse sind zu protokollieren und der AG-Objektüberwachung zu übergeben.

Abrechnungshinweis: Die erstmaligen Messungen sind Nebenleistung und werden nicht vergütet; vergütet werden lediglich die weiteren Messungen.
Ausführung nur auf gesonderte schriftliche Anordnung durch die AG-Objektüberwachung.
Menge: 10,000 St

**2.1.20 Risse klammern und verharzen**
Risse > 0,2 mm nachträglich kraftschlüssig und eben verschließen.
Fuge/Riss ggf. aufschneiden bzw. aufflexen, aufweiten, reinigen und entstauben.
Fugenflanken mit  2-K-Epoxidharz-Bindemittel und Quarzsand bis Oberkante tränken, verfüllen, verdübeln/klammern und Oberfläche plan abspachteln.
Restlicher Quarzsand nach Abbindung abkehren und anfallende Stoffe sammeln und entsorgen

Breite:  bis 10 mm

Ausführung erfolgt nur nach schriftlicher Anweisung und Angabe der AG-Objektüberwachung.

Gemäß DGNB-Zertifizierung werden an alle Verlegehilfsstoffe  wie Sperranstriche, Estrichharze,
Abdichtungen unter Fliesen für die QS 3 folgende Anforderungen gestellt, die nachzuweisen sind:

Betrachtete Stoffe: VOC

GISCODE:D1, ZP1, RE05, RE10, RE20 oder RE30, RU 0,5 oder RU 1

EMICODE: EC1, EC1PLUS, EC1-R oder EC1PLUS-R

(DGNB_Kriterienkatalog, V.2018, Anlage 1, Zeile 9/ QS3)
Menge: 100,000 m

#### Abschnitt 2.2 Textile Bodenbeläge

**Ausführungsbeschreibung 1202 Ausführungsbeschreibung**
*Textiler Bodenbelag*
Textiler Bodenbelag aus Schlingenware, getuftet, Belag nach DIN EN 1470 mit folgenden Anforderungen:

Einstufung:  Klasse 33 DIN EN ISO 10874
  (gewerblicher Bereich)
Schallschutz n. A. Bauphysik:
  DN,F,W ≥ 52 dB (Vertrauliche Angelegenheiten)
  DN,F,W ≥ 40 dB (übliche Angelegenheiten)
  (siehe Bodenübersicht 0710, Wandübersicht 0731)
Trittschallverbesserungsmaß mind 25 dB
Stuhlrollen:  geeignet für Stuhlrollen DIN EN 12529
  Typ H,
Brandverhalten:  Klasse DIN EN 13501-1 BFL-s1,
Nutzschicht:  Polyamid 100% recycelt
Einbau:  als Fliese 50x50cm vollflächig
  mit geeignetem Dispersionskleber
  verkleben.
Untergrund:  Hohlraumboden
Poleinsatzgewicht:  mind.700 g/m2
Polschichtdicke:  3,3 mm
Dichte:  hochdichte Vernadelung
        - mind. 3 Mio Stiche / m2
Gesamtdicke:  mind. 6,1 mm
Farbe:  Grundton grau andrazith
Verlegung:  auf dem jeweiligen Untergrund, welcher
  mit einer Ausgleichsspachtelung gem.
  Vorpositon egalisiert wurde vollflächig
  verkleben.
Kleber:  Dispersionskleber des Teppichsystems
  gem. Herstellerangaben.

DGNB:  Gemäß DGNB-Zertifizierung werden an alle Verlegewerkstoffe und alle Hilfsstoffe zur Belegung von Oberflächen (Wand und Boden) wie Grundierungen, Vorstriche, Spachtelmassen, Fugenmörtel und Klebstoffe unter Wand- und Bodenbelägen (z. B. Fliesen, Teppiche, Parkett, elastische Bodenbeläge - ausgenommen Tapeten) für die QS 3 folgende Anforderungen gestellt, die nachzuweisen sind:

  (Betrachtete Stoffe: VOC)
  GISCODE:
  D1, ZP1, RU 0,5,RU 1, RE05, RE10, RE20, RE30, RS10

  EMICODE:
  EC1, EC1PLUS, EC1-R, EC1PLUS-R,
  DE-UZ 113
  (DGNB_Kriterienkatalog, V.2018, Anlage 1, Zeile 8/ QS3)

  Gemäß DGNB-Zertifizierung werden an textile Bodenbeläge für die QS 3 folgende Anforderungen gestellt, die nachzuweisen sind:
  Betrachtete Stoffe VOC /gefährliche Stoffe)
        - GUT-Gütesiegel,
        - DE-UZ-128

  (DGNB_Kriterienkatalog, V.2018, Anlage 1, Zeile 6/ QS3)

Toleranzen:
Oberflächentoleranzen Hohlraumboden gemäß DIN 18 202 mit
erhöhten Anforderungen gemäß Tabelle  3  Zeile4
Zieloberfläche Bodenbelagarbeiten:

gemäß DIN 18 202 für selbstverlaufende Massen mit erhöhten Anforderungen gemäß Tabelle  3  Zeile  4.
Verlegung:
entsprechend der Verlegeanweisungen des Herstellers,  mit
folgenden Eigenschaften:

-  schubfest
-  emissionsarmer, lösemittelfreier Kleber gem. RAL UZ 113
- f aserarmierter Dispersionsklebstoff nach Empfehlung des  Belagherstellers
- einschl. Anarbeitung an alle aufgehende Bauteile wie
 z.B.Wände,  Stützen, Wandvor- und Rücksprünge, Trennschienen verdeckt
Muster:
Die Vorlage von je 3  St. Handmustern des Nadelvliesbelages ist Bestandteil der Leistungen als Nebenleistung nach VOB/C DIN 18352 Pkt. 4.1.3.

**2.2.10 Textiler Bodenbelag**
*** Bezugsbeschreibung
Textiler Bodenbelag als Teppichfliesen - Belag nach DIN EN 1470 mit folgenden Anforderungen:

Einstufung:  Klasse 33 DIN EN ISO 10874
  (gewerblicher Bereich)

Trittschallverbesserungsmaß mind 23 dB
Stuhlrollen:  DIN EN 12529 Typ W

Optik:  Schlingenoptik
Brandverhalten:  Klasse DIN EN 13501-1 BFL-s1,
Nutzschicht:  Polyamid 100% recycelt
Einbau:  als Fliese 50x50cm vollflächig
  mit geeignetem Dispersionskleber
  verkleben.
Untergrund:  Hohlraumboden
Poleinsatzgewicht:  mind.700 g/m2
Polschichtdicke:  2,8 mm
Dichte:  hochdichte Vernadelung, mind. 3 Mio Stiche / m2
Gesamtdicke:  mind. 6,1 mm
Farbe:  Grundton grau antrazithnach Wahl AG
Kleber:  Systemkonformer Dispersionskleber
  gem. Herstellerangaben. emissionsarmer, lösemittelfreier Kleber gem. RAL UZ 113
 Verlegung:  Vollflächig, schubfest,

-
Einschl. Anarbeitung an alle aufgehende Bauteile wie
 z.B.Wände,  Stützen, Wandvor- und Rücksprünge, sofern nicht in den nachfolgenden Positionen gesondert ausgeschrieben.

Trennschienen verdeckt

Muster:
Die Vorlage von je 3 St. Handmustern des Nadelvliesbelages ist Bestandteil der Leistungen als Nebenleistung nach VOB/C DIN 18352 Pkt. 4.1.3.

Bodenart: B 32.01.05.200, B 32.02.05.240
Menge: 3100,000 m2

**2.2.20 Textiler Bodenbelag**
*** wie Position 2.2.10
jedoch Ausführung auf Doppelboden.

Bodenart: 32.03.06.240
Menge: 29,870 m2

**2.2.30 Anpassen Bodenbelag an Revisionsöffnungen**
Anpassen Bodenbelag an Revisionsöffnungen, eckig,
sichtbare Randfuge, Keine Randabdeckung.
einschl. Deckel belegen
Menge: 234,000 St

**2.2.40 Anarbeiten Bodenbelag an Holzstützen 40*40mm mm**
Menge: 205,000 St

**2.2.50 Trennschiene ab Türöffnungen**
Trenn- und Abschlußprofile als
L-Profile, V2A, glatt, bei Belagswechseln, Belagsabschluß und im Schwellenbereich von Türen.
einschl. sichtbar anarbeiten Bodenbelag

Höhe ca. 2,0 mm bis 4,0 mm, flächenbündig, entsprechend
den angebotenen Bodenbelägen des Bieters.

in fertiger Art und Montage inkl. aller erforderlichen
Zuschnitte und Befestigungsmittel.

Ausführung nach Anweisung der AG-Objektüberwachung.

DGNB:  Gemäß DGNB-Zertifizierung werden an Grundierungen und Endbeschichtungen von Metallbauteilen für die QS 3 folgende Anforderungen gestellt, die nachzuweisen sind.
  Feuerverzinkungen gelten nicht als Beschichtungen im Sinne dieses Kriteriums.
  Gilt für > 100 m² beschichteter Bauteilfläche (nur werkseitig)
  Betrachtete Stoffe: Chrom-VI
  Keine Einsatz von Chrom-VI-Verbindungen

  (DGNB_Kriterienkatalog, V.2018, Anlage 1, Zeile 33/ QS3)
Menge: 500,000 m

**2.2.60 MDF-Sockelleiste Anschluss an GK-Wände**
MDF-Sockelleiste Anschluss an GK-Wände
Höhe = ca. 60 mm.

Gemäß DGNB-Zertifizierung werden an industriell hergestellte Erzeugnisse aus Holzwerkstoffen in Innenräumen (Spanplatten, Furnier-platten, Faserplatten) insbesondere für Innentüren aus Holzwerkstoff, Raumakustikelemente, Raum-in-Raum-Systeme, Paneelverkleidungen an Wand und Decke, Mehrschichtparkett (mit Holzwerkstoffanteilen) und Laminatbodenbeläge für die QS 3 folgende Anforderungen gestellt, die nachzuweisen sind:

(Betrachtete Stoffe: Formaldehyd)
Formaldehyd ≤ 0,10 ppm (entspricht 0,120 mg/m³)

(DGNB_Kriterienkatalog, V.2018, Anlage 1, Zeile 47a/ QS3)
Menge: 2005,080 m

#### Abschnitt 2.3 Kautschukbeläge

**Ausführungsbeschreibung 1201 Ausführungsbeschreibung**
*Kautschukbelag*
Vollflächig zu verlegender Kautschuk-Bodenbelag, homogen, mit folgenden Anforderungen:

Anforderung: Belag nach DIN EN 1817
  einschichtig, homogen
Einstufung:  Klassifizierung: 34 / 42 (gewerbl. Bereich/
  industrieller Bereich) nach EN ISO 10874
elektrostat. Verhalten: antistatisch, Aufladungsspannung im
  Begehversuch gemäß EN 1815
  max. 2 kV,
Schallschutz n. A. Bauphysik:
  DN,F,W ≥ 52 dB (Vertrauliche Angelegenheiten)
  DN,F,W ≥ 40 dB (übliche Angelegenheiten)
  (siehe Bodenübersicht 0710, Wandübersicht 0731)
  Hohe Trittschalldämmung mind. 5 dB
Abriebfestigkeit:  nach ISO 4649, Verfahren A:
  Volumenverlust bei Anpressdruck 10 N
  = i. M ca. 150 mm3
Brandverhalten:  Klasse DIN EN 13501-1 BFL-s1,
Rutschhemmung:  mind. R9

Grundfarbton:  Lichtgrau gesprenkelt, ca.RAL 7035 (fenstergrau) ähnlich Leitfabrikat
Einbau:  als Bahnenware
  Verlegung mittels Doppelnahtschnitt,
  feuchtigkeitsdicht mit geeignetem
  Dispersionskleber verkleben.

DGNB:  Gemäß DGNB-Zertifizierung werden an elastische Bodenbeläge für die QS 3 folgende Anforderungen gestellt, die nachzuweisen sind.

  (Betrachtete Stoffe: VOC/ SVOC/ gefährliche Stoffe):
  Emissionsnachweis und Chlorparaffine (SCCPs + MCCPs + LCCPs) < 0,1 %
  SVHC ≤ 0,1 %

  (DGNB_Kriterienkatalog, V.2018, Anlage 1, Zeile 7/ QS3)

Toleranzen:
Oberflächentoleranzen Hohlraumboden gemäß DIN 18 202 mit erhöhten Anforderungen gemäß Tabelle 3 Zeile4
Zieloberfläche Bodenbelagarbeiten: gemäß DIN 18 202 für selbstverlaufende Massen mit erhöhten Anforderungen gemäß Tabelle 3 Zeile 4.

Verlegung:
entsprechend der Verlegeanweisungen des Herstellers, mit folgenden Eigenschaften:
- schubfest
- emissionsarmer, lösemittelfreier Kleber gem. RAL UZ 113
- faserarmierter Dispersionsklebstoff nach Empfehlung des
  Belagherstellers
- einschl. Anarbeitung an alle aufgehende Bauteile wie Wände,
  Stützen, Wandvor- und Rücksprünge, Trennschienen verdeckt

Verlegerichtung
soweit nicht abweichendes in den Plananlagen festgelegt ist, sind die Bahnen mit Fugen senkrecht zur Fassade zu verlegen bzw. müssen die Bahnen auf die Türen zulaufen und die Bahnen sind ausgemittelt zu verlegen, so dass verbleibende Randstreifen gleich groß sind; Verlegeplan ist in gesonderter Position ausgeschrieben

Muster:
Die Vorlage von je 3 St. Handmustern für Kautschukbelag und Sockelleisten ist Bestandteil der Leistungen als Nebenleistung nach VOB/C DIN 18352 Pkt. 4.1.3.

**2.3.10 Untergrund spachteln ZE, D 2-4 mm, i. M. 3mm**
Untergrund spachteln d > 2 - 4 mm, i. M. 3 mm
Vollflächiges Spachteln des Untergrundes aus Zementestrich
zur Herstellung eines Verlegeuntergrunds nach DIN 18365.
Stuhlrollengeeignete Spachtel-/Ausgleichsmasse, geeignet zum
Verlegen von Kautschukbelägen,
Die Spachtelmasse ist abgestimmt auf Haftbrücke, Kleber und
Belag und aus dem System eines Herstellers einzubauen.
Ebenheitstoleranz fertige Belagsoberfläche:
gem. DIN 18202 Tabelle 3, Zeile 4
Dicke der Ausgleichsschicht d > 2 - 4 mm, i. M. 3 mm
einschl. systemzugehöriger Dispersionsgrundierung

Untergrund:  Zementestrich
Menge: 138,800 m2

**2.3.20 Reinigungsschliff**
Untergrund schleifen, absaugen, reinigen n. Wahl AN.

Untergrund:  Zementestrich
Menge: 138,800 m2

**2.3.30 Grundierung Zementestrich**
Grundierung mit einer lösemittelfreien, emmissionsarmen Grundierung gem. Umweltzeichen "Der Blaue Engel" bzw. Nachweis gem. RAL UZ 113, zur Haftverbesserung bzw. Verfestigung.
Material geeignet zur Aufnahme der aufzubrindegden Spachtelung.
Haftbrücke abgestimmt auf Das System Spachtelmasse, Kleber und Belag eines Herstellers.
Menge: 138,800 m2

**2.3.40 Sperranstrich gegen Restfeuchte**
Ausführen eines feuchtigkeitshemmenden Sperranstrichs als Vorbereitung für Bodenbelagsarbeiten.
Untergrund: Zementestrich, fest, sauber, tragfähig.
Material:  2-komponenten Epoxidharz-Feuchtigkeitssperre geeignet als Abdichtung gegen Restfeuchte bis max. 2,5 CM (Herstellerangaben beachten).
Auftrag: gleichmäßig, porenfrei, gemäß Herstellervorschrift in ein bis zwei Arbeitsgängen.
Nachfolgende Schichten erst nach vollständiger Durchhärtung aufbringen.Sperranstrich gegen Restfeuchte
Menge: 55,000 m2

**2.3.50 Kautschuk Bodenbelag B 11.01.06.200,**
*** Bezugsbeschreibung
elastischer Bodenbelag aus Kautschuk gem. DIN EN 1817, homogen,

Klöassifizierung
gem. EN ISO 10874:  Gewerbklich/industriell 34/42
Brandklasse gem.
DIN EN 13501-1:  BFL-s1 (verklebt auf mineralischem Untergrund)

Belagdicke:  ca. 2,0 mm
Gesamt Aufbau:  max. = ca. 5mm
Farbe:  RAL 7035 lichtgrau
Muster:  uni
Oberfläche:  matt, ohne Strukturierung

Untergrund:  Zementestrich, Hohlraumboden
  Lastklasse Hohlraumboden: Klasse 3

Ausführung:  Bahnenware
Oberseite:  eben, matt, ohne Strukturierung
Stuhlrolleneignung:  DIN EN 12529 Typ W
Antistatisch:  Elektrostatisches Verhalten beim Begehen nach EN 1815: antistatisch, Aufladung < 2 kV
Elektrische Isolierfähigkeit
gem EN 1081 R1:  10^9 Ohm
Umweltverträglichkeit:  PVC-frei und frei von weichmachenden Substanzen, Halogenen sowie chlorfrei

Rutschhemmung:  R9 gem. ASR A1.5/1,2
Trittschallverbesserung:  mind. 5dB nach ISO 10140-3
Resteindruck:  max 0,05 mm
Kleber:  Dispersionklebstoff, lösemittelfrei, emisionsarm

Einschl. Fräsen und Ausfugen der Belagsnähte mit Thermoschnur nach Verarbeitungsempfehlung des Belagsherstellers

Bodenaufbau:  11.01.06.200,
  11.02.06.240
  11.01.06.440
Menge: 86,000 m2

**2.3.60 Kautschuk Bodenbelag Technikraum D= 440 mm**
*** wie Position 2.3.50
jedoch
Montage auf schwimmendem Estrich der Technikräume
inklusive Sperranstrich gegen Restfeuchtezur Untergrundvorbereitung

Bodenaufbau:  11.03.03.440
Menge: 53,200 m2

**2.3.70 Anschlußfuge Wand D10mm PU bündig**
Anschließen des zuvor beschriebenen, Kautschukbelags an aufgehende Bauteile, Fuge mit elastischer PU-Füllung, Einbau gem. IDV Merkblatt Nr.1, Abbildung 1, oberflächenbündig, mit Hinterfüllmaterial, Haftgrundverbesserung Fugenflanken gem. Herstellervorschrift, inkl. freilegen der Fuge.

Ausbildung Fuge:  bündig abgezogen
Zulässige Gesamtverformung (ZVG):  mind. 25%
Fugennennbreite:  10 mm
Farbton Fuge:  passend zu Belägen
Menge: 200,000 m

**2.3.80 Anpassen Bodentank bis 500/500 mm**
Maßgenaue Anpassen des Kautschukbodenbelags an
Bodentank, Fugenverschluss mit elastischer PU-Füllung

Abmessung außen:  500/500 mm
Menge: 50,000 St

**2.3.90 Anpassen an Stütze bis 60/60 cm**
Maßgenaue Anpassen des Kautschukbodenbelags an Bauteile, Fugenverschluss mit elastischer PU-Füllung

STB Stütze: bis 60/60 cm
Menge: 10,000 St

**2.3.100 Dehnfugenprofil**
Dehnfugenprofil für vorgenannten Kautschukbelag bei Gebäudedehnfuge als je 2 strangepresste Aluminiumprofile mit elastischem Dehnbereich aus einkomponentigem MS Polymer, farblich passend zum Kautschukbelag

Aufbauhöhe  ca. 2,2 mm
sichtbare Breite:  ca.10 mm
Dehnungs/Stauchvermögen:  ca. 3 mm
Menge: 87,250 m

**2.3.110 Erstpflege Kautschukbelag**
Erstpflege einschl. Erstreinigung des Bodenbelags aus Kautschuk gemäß der Reinigungsempfehlung des Herstellers
Menge: 140,000 m2

#### Abschnitt 2.4 Sauberlaufzonen

**2.4.10 Einbaurahmen**
Einbaurahmen für Sauberlaufmatte, maßgefertigt, Ecken mit Gehrungschnitt, festverschraubt, vorgerichtet für Einbau in Nassestrich, Maueranker nach innen gerichtet, Einbau OK Winkel =OK Fertigboden.

Material:  V2A
Winkelprofil H/B/S:  25/30/3 mm
Antahl Sauberlaufzonen:  3 St
Einzelgrößen:  bis 7 m2
Menge: 20,000 m

**2.4.20 Sauberlaufzone B 39.01.99.200 D=200mm**
Sauberlaufmatte, aufrollbar, strapazierfähig, für aufliegende Verlegung, passgenaue Anfertigung in Breite und Gehtiefe ohne Ausgleichsprofil.

Form:  rechteckig mit gerundeten Ecken
  je Verlegeort dreiteilig
Belastung:  extrem
Beroll- und
Befahrbarkeit:  Rollstühle, Kinderwagen Krankenbetten, Transportkarren
Trägerprofil:  Einbaurahmen mit Rahmenankern als Auflager
Material Trägerprofil:  verwindungssteifes Aluminium mit unterseitigerTrittschalldämmmatte
Höhe:  22 mm
Trittfläche:  eingelassene, widerstandsfähige, witterungsbeständige Ripsstreifen
Standard Profilabstand:  5mm
Abstandhalter:  Gummi
Rutschsicherheit:  rutschhemmende Eigenschaft R 11 nach DIN 51130
Brandschutz
Einlage:  Cfl-s1 nach EN 13501
Verbindung Profile:  durch kunststoffummanteltes Edelstahlseil
Rispenfarbe:  A nthrazit nach Wahl AG
Einbauort:  Eingangsbereiche
Antahl Sauberlaufzonen:  3 St
Einzelgrößen:  bis 7 m2

Bodentypen:
- B 39.01.99.200
- B 39.02.99.590
Menge: 12,000 m2

#### Abschnitt 2.5 Schutzmassnahmen

**2.5.10 Boden, Schutzmaßnahmen - beschichteter Karton,**
Besondere Maßnahmen zum Schutz der fertigen Bodenbeläge, vor Staub, Verschmutzung, gegen Beschädigung, während der Bauzeit liefern und verlegen.
Vorhaltung und regelmäßige Kontrolle, sowie Rückbau und
Entsorgung der Abdeckungen,
siehe Vorbemerkungen Übergeordnetes, "ENTSORGUNG BAUABFÄLLE / ERSATZBAUSTOFFE / ERDAUSHUB"

Leistung bestehend aus:
- 1 Lage Vlies, an den Rändern überlappend verlegt
- 1 Lage folienbeschichteter Karton ca. 150 - 300 g/m2
- Verlegung des Kartonmaterials als Bahnenware
- flächenbündiger Zuschnitt mit Überlappung ca. 20 cm.
- Rückbau vollflächig oder in Teilflächen.
- Rückbau, Rücknahme und Entsorgung des Gesamtaufbaus

rutschfest, vollflächig, durchgängig und dicht befestigt, alle Fugen und Übergänge abgeklebt mit rückstandsfreiem Klebeband, sowie Sicherung gegen Verrutschen.

Begrenzung des Gesamtaufbaus Vlies und folienbeschichteter
Karton auf max. 5 mm, so dass im Drehbereich von Türen diese
berührungsfrei zu öffnen sind.
Ausführung voll- oder teilflächig oder raumweise, nur nach schriftlicher Anweisung und Angabe der OÜ des AG.
Menge: 3300,000 m2
